# Angebotsaufforderung (GAEB DA XML 3.2, DA83)
Beschreibung: K-Filzengraben KHM
Währung: EUR
Erstellt mit: GXML Toolbox V3.3 R20230829, iTWO_64 V24.0.454, 12.05.2026

## 1 1 Allgemeine Baubeschreibung
1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## 2 2 Allgemeine Vorbemerkungen
1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## 09-270 Innentüren
Datum: 12.05.2026

### Titel 01 Schreinerarbeiten

#### Untertitel 01.01 Innentüren

*Hinweis: 1. Hinweistext zu Titel 1*
Technische Vorbemerkungen
Tischlerarbeiten DIN 18355

1. Allgemeines

Die Tischlerarbeiten umfassen die Lieferung und den
Einbau von Innentüren
aus Holz mit Holzumfassungszargen und mit
Holztürblättern.
Teilweise Anforderungen an den Schallschutz.

Der Einbau erfolgt auf jeder Etage in Mauerwerk
verputzt, und in Gipskartonwänden.

Grundlage der Kalkulation der nachfolgenden Positionen
sind die Ausführungspläne.
Sämtliche Angaben, bestehend aus allgemeine Angaben
zur Bauart, Funktion, Größe, Einbau, Anforderung,

Zargenart, Türblatt,
Beschlägen, Besonderheiten etc. müssen in die
Preisbildung der einzelnen Positionen einfließen. Die
Öffnungsart der Türen ist den Ausführungszeichnungen
zu entnehmen.

Die in der Ausschreibung aufgeführten Leistungen
enthalten die Lieferung, den Einbau und die
Funktionsprüfung der nachfolgend beschriebenen Türen,
einschl. Zargen.

1.1 Baumaße
Das Aufmaß ist vom Auftragnehmer am Bau zu nehmen.
Einbautoleranzen sind zu berücksichtigen.
Es wird darauf hingewiesen, dass die ausgeschriebenen
Elementmaße "Circa-Maße" sind. Nach örtlicher
Gegebenheit können Einbaumaße um mehrere Zentimeter
abweichen, so dass jedes Einzelelement erst nach
örtlichem Aufmaß passgenau zu fertigen ist.

1.2 Zulassung
Bei der Abnahme der Leistungen sind der AG
unaufgefordert Prüfzeugnisse für alle Bauteile.

Die Zulassung ist ferner durch das Anbringen des
amtlichen Kennzeichnungsschildes nachzuweisen, welches
im Türfalz in Augenhöhe zu montieren ist.

2. Stoffe

2.1 Türen mit Holzumfassungszarge und Holztürblättern
mit Röhrenspanplattenkern,
Es handelt sich dabei um Innentüren

Die mehrteiligen Holzzargen umfassen die gesamte
Wandtiefe.
- Zargenspiegel - flurseitig 16 mm
- Zargenprofille mit minimalen Kantenradien

Schallschutz:
Innentüren keine Anforderungen

Einbausituation:
Grundsätzlich werden alle Türen mit
Holzumfassungszargen
und Holztürblättern in Gipskartonwände und Mauerwerk
verputzt eingebaut.

Größen:
Höhe 2135 mm
Breite 885 mm

2.1.1 Türblätter aus Plattentüren

2.1.2 Holztürblatt glatt
Mindestanforderungen nach DIN 68706

Türblatt aus Holz (Plattentüren)
ohne Anforderungen an den Schallschutz.

Klimaklassen:

Klimakasse I für die Standardtüren
Beanspruchungsgruppe N (normale beansprucht)

Türblattdicken:
Dicke ca. 40 mm

Türanschläge
in Leibungsfalz einschlagende Türblätter

Türkanten
Ausführung wie Türblatt

Oberfläche:
CPL foliert weiß, RAL Farbe nach Wahl der AG nach
Bemusterung

2.1.3 Zarge
Zweischalige Holzumfassungszarge mit Gegenzarge
für den Einbau in Gipskarton-Leichtbauwände und in
Mauerwerkswand (3-seitig
umlaufendes UA-Stahlblechprofil).

Die Zweiteiligkeit dient zur Aufnahme
von Toleranzen bezogen auf die Gesamtwandstärke.
Alle sichtbaren Zargenteile auf Gehrung geschnitten
mit verdeckten verzinkten Stahlwinkeln in den
Eckverbindungen, Alle Zargenteile mit verdeckter
Befestigung.
Falz- und Wandanschlussdichtungen aus thermoplastischen
Elastomeren(TPH)

Oberfläche:
CPL RAL Farbe nach Wahl der AG nach Bemusterung

2.1.4 Beschläge:

Beschläge:
Türdrückergarnituren aus Edelstahl (Drücker/Drücker)

.......................................................
(vom Bieter einzutragen)

Schließzylinder
Standardschließung für Innentüren.

Angebotener Hersteller Türen mit Holzumfassungszarge

.......................................................
(vom Bieter einzutragen)

3. Ausführung

Der Einbau der Türen erfolgt nach den Vorschriften der
Hersteller.

Der Einbau der Zargen erfolgt nach Erstellung der
Wände und des Estrichs und des Bodenbelags
Ausführung als Zargen für den nachträglichen Einbau.

Maßtoleranzen in der Maulweite bis +/- 10 mm
müssen durch die Zarge aufgenommen werden.

3.1 Montage
Der Einbau der Türen erfolgt abschnittsweise nach
Bauvorschrift. Der AN hat zu berücksichtigen,
dass der Einbau der Türzargen von den
Türblattelementen erfolgen kann, wenn es der
Bauablauf erforderlich macht.

3.2 Einbau der Zargen
Die Zarge muss lotrecht und rechtwinkelig eingebaut
werden. Band- und Schlossteil müssen fluchten.

3.3 Schutz von Bauteilen
Eingebaute Türen und Türoberflächen in Verkehrswegen
sind bis zur Abnahme durch harte Holzfaserplatten vor
Beschädigung zu schützen.
Die Befestigung hat nach Wahl des AN beschädigungsfrei
zu erfolgen.

- Ende der Technischen Vorbemerkungen -

**01.01.0010 Holztür 1-Flg. 0,885x2,135 m, MW, Typ 1, Standardtür**
Holztür 1-Flg. 0,885 x 2,135 m

Baurichtmaß:  0,885 / 2,135 m

Einbau in:  MW-Wände ca. 200-400 mm
Maulweite:  ca. 200-400 mm

Feuerschutz:  -
Schallschutz Rw,p:  -

Sonstige Anforderung:  -
Flügelanzahl:  1
Türblatt:  40 mm starke
Röhrenspanplattenkern-Türblätter als Plattentüren.

Anschlag:  falz
Klimaklasse:  I nach RAL RG 426
Beanspruchungsgruppe:  N
Oberfläche:  CPL-Farbe weiß nach Wahl der AG

Zarge:  Holzumfassungszarge, Gegenzarge
Oberfläche Zarge:  CPL-Farbe weiß nach Wahl der AG
Beschläge:  Drücker/Drücker Edelstahl, Hoppe Model
Amsterdam oder gleichwertig inkl. Vollzylinder

vernickelte Einbohrbänder,
3-seitiger Lippendichtung.

Tür Typ1
Menge: 18,000 St

**01.01.0020 Holztür 1-Flg. 0,885x2,135 m, GK, Typ 1, Standardtür**
Wie Position vor, jedoch:

Baurichtmaß:  0,885 / 2,135 m

Einbau in:  GK-Wände ca. 125-200 mm
Maulweite:  ca. 125-200 mm

Tür Typ1
Menge: 7,000 St

**01.01.0030 Holztür 1-Flg. 0,885x2,135 m, MW, Typ 2 Standardtür Dichtschließend**
Holztür 1-Flg. 0,885 x 2,135 m
Dichtschließend

Baurichtmaß:  0,885 / 2,135 m

Einbau in:  MW-Wände ca. 160-200 mm
Maulweite:  ca. 160-200 mm

Feuerschutz:  -
Schallschutz Rw,p:
Sonstige Anforderung:  -
Flügelanzahl:  1
Türblatt:  40 mm starke
Röhrenspanplattenkern-Türblätter als Plattentüren.

Anschlag:  falz
Klimaklasse:  I nach RAL RG 426
Beanspruchungsgruppe: S
Oberfläche:  CPL-Farbe weiß nach Wahl der AG

Zarge:  Holzumfassungszarge, Gegenzarge
Oberfläche Zarge:  CPL-Farbe weiß nach Wahl der AG
Beschläge:  Drücker/Drücker inkl. Vollzylinder
Edelstahl, Hoppe Model Amsterdam oder gleichwertig

vernickelte Einbohrbänder,
3-seitiger Lippendichtung.

Tür Typ2
Menge: 12,000 St

**01.01.0040 Holztür 1-Flg. 0,885x2,135 m, GK, Typ 2 Standardtür Dichtschließend**
Wie Position vor, jedoch:

Baurichtmaß:  0,885 / 2,135 m

Einbau in:  GK-Wände ca. 125-200 mm
Maulweite:  ca. 125-200 mm

Tür Typ 2
Menge: 11,000 St

**01.01.0050 Holztür 1-Flg. 1,01x2,135 m, MW, Typ 2, Dichtschließend**
Wie Position vor, jedoch:

Baurichtmaß:  1,01/ 2,135 m
Einbau in:  MW-Wände ca. 125 mm
Maulweite:  ca. 125 mm

Tür Typ 2
Menge: 2,000 St

**01.01.0060 Holztür 1-Flg. 1,01x2,135 m, GK, Typ 2, Dichtschließend**
Wie Position vor, jedoch:

Baurichtmaß:  1,01/ 2,135 m
Einbau in:  GK-Wände ca. 125 mm
Maulweite:  ca. 125 mm

Tür Typ 2
Menge: 2,000 St

**01.01.0070 Holztür 1-Flg. 0,885x2,135 m, MW, Typ 3, FHS**
Holztür 1-Flg. 0,886 x 2,135 m
Feuerhemmender, dicht- und selbstschließend

Baurichtmaß:  0,885 / 2,135 m

Einbau in:  MW-Wände ca. 200-300 mm
Maulweite:  ca. 200-300 mm

Feuerschutz:  Feuerhemmender, dicht- und
selbstschließend
Schallschutz Rw,p:  -

Sonstige Anforderung:  -
Flügelanzahl:  1
Türblatt:  40 mm starke
Röhrenspanplattenkern-Türblätter als Plattentüren.

Anschlag:  falz
Klimaklasse:  I nach RAL RG 426
Beanspruchungsgruppe:  N
Oberfläche:  CPL-Farbe weiß nach Wahl der AG

Zarge:  Holzumfassungszarge, Gegenzarge
Oberfläche Zarge:  CPL-Farbe weiß nach Wahl der AG
Beschläge:  Drücker/Drücker inkl. Vollzylinderschloss,
Edelstahl, Hoppe Model Amsterdam oder gleichwertig

vernickelte Einbohrbänder,
3-seitiger Lippendichtung.

Tür Typ 3
Menge: 4,000 St

**01.01.0080 Holztür 2 Flg. 2,25x3,05 m, MW, Typ 4, FHRS**
Holztür 2-Flg.  2,25x3,05 m
mit Oberlicht
Feuerhemmender, rauchdicht- und selbstschließend
lichtes Durchgangsmaß min. ca. 1,00m

Baurichtmaß:  2,25 / 3,05 m
Einbau in:  MW-Wände ca. 400 mm
Maulweite:  ca. 400 mm

Feuerschutz:  Feuerhemmender, rauchdicht- und
selbstschließend
Schallschutz Rw,p:  -

Sonstige Anforderung:  -
Flügelanzahl:  2
Türblatt:  40 mm starke
Röhrenspanplattenkern-Türblätter als Plattentüren. Mit
Glaselement

Anschlag:  falz
Klimaklasse:  I nach RAL RG 426
Beanspruchungsgruppe:  N
Oberfläche:  CPL-Farbe weiß nach Wahl der AG

Zarge:  Holzumfassungszarge, Gegenzarge
Oberfläche Zarge:  CPL-Farbe weiß nach Wahl der AG
Beschläge:  Drücker/Drücker inkl. Panikschloss,
Edelstahl, Hoppe Model Amsterdam oder gleichwertig

vernickelte Einbohrbänder,
3-seitiger Lippendichtung.

Tür Typ 4
Menge: 4,000 St

**01.01.0090 Holztür 1 Flg. 0,885x2,135 m, MW, Typ 5, FHRS**
Holztür 1-Flg. 0,885x2,135 m
Feuerhemmender, rauchdicht- und selbstschließend

Baurichtmaß:  0,885 / 2,135 m

Einbau in:  MW-Wände ca. 400 mm
Maulweite:  ca. 400 mm

Feuerschutz:  Feuerhemmender, rauchdicht- und
selbstschließend
Schallschutz Rw,p:  -

Sonstige Anforderung:  -
Flügelanzahl:  1
Türblatt:  40 mm starke
Röhrenspanplattenkern-Türblätter als Plattentüren. Mit
Glaselement

Anschlag:  falz
Klimaklasse:  I nach RAL RG 426
Beanspruchungsgruppe:  N
Oberfläche:  CPL-Farbe weiß nach Wahl der AG

Zarge:  Holzumfassungszarge, Gegenzarge
Oberfläche Zarge:  CPL-Farbe weiß nach Wahl der AG
Beschläge:  Drücker/Drücker inkl. Panikschloss
Edelstahl, Hoppe Model Amsterdam oder gleichwertig

vernickelte Einbohrbänder,
3-seitiger Lippendichtung.

Tür Typ 5
Menge: 7,000 St

**01.01.0100 Holztür 1 Flg. 0,885x2,135 m, GK, Typ 5, FHRS**
wie Position vor, jedoch:

Baurichtmaß:  0,885 / 2,135 m

Einbau in:  GK-Wände ca. 300 mm
Maulweite:  ca. 300 mm

Feuerschutz:  Feuerhemmender, rauchdicht- und
selbstschließend

Tür Typ 5
Menge: 2,000 St

**01.01.0110 Türblatt, Türfutter nachträglich kürzen**
*** Bedarfsposition ohne GB
Türblatt/Türfutter nachträglich auf Höhe Oberkante
Designboden kürzen.
Menge: 30,000 St

**01.01.0120 Zulage für den Einbau eines WC-Beschlages**
Zulage für den Einbau eines WC-Beschlages anstatt
eines Beschlages Drücker - Drücker.
Menge: 3,000 St

**01.01.0130 Zulage Knauf und Panikbeschlag**
Zulage zu Position vor für den Austausch des
Türdrückers gegen einen Türknauf und Einbau eines
Panikbeschlages
Menge: 13,000 St

**01.01.0140 Zulage Blindzylinder**
Zulage zu Position vor für den Einbau eines
Blindzylinders
Menge: 19,000 St

**01.01.0150 Zulage Schallschutzanforderung 27 dB**
*** Bedarfsposition ohne GB
Zulage für erhöhte Schallschutzanforderung, der vor
beschriebenen Positionen.

Schallschutz  27bB (Prüfwert 32dB)
Menge: 5,000 St

**01.01.0160 Zulage Schallschutzanforderung 37 dB**
*** Bedarfsposition ohne GB
Zulage für erhöhte Schallschutzanforderung, der vor
beschriebenen Positionen.

Schallschutz  37bB (Prüfwert 42dB)
Menge: 5,000 St

**01.01.0170 Fensterbänke aus Holz, innen EG**
Fensterbank für innen,
Masse (BxL) ca 40 x max 2,30 cm
bestehend aus einer MDF-Platte als Träger
Vorderkante aufgedoppelt auf 4 cm
Oberfläche lackiert RAL weiß nach Angabe AG
Befestigung auf Mauerwerk
Menge: 2,000 St

**01.01.0180 Fensterbänke aus Holz, innen 1.&2.OG**
Fensterbank für innen,
Masse (BxL) ca 40 x max 1,30 cm
bestehend aus einer MDF-Platte als Träger
Vorderkante aufgedoppelt auf 4 cm
Oberfläche lackiert RAL weiß nach Angabe AG
Befestigung auf Mauerwerk
Menge: 6,000 St

**01.01.0190 Fensterbänke aus Holz, innen 3. OG**
Fensterbank für innen,
Masse (BxL) ca 40 x max 90 cm
bestehend aus einer MDF-Platte als Träger
Vorderkante aufgedoppelt auf 4 cm
Oberfläche lackiert RAL weiß nach Angabe AG
Befestigung auf Mauerwerk
Menge: 3,000 St

### Titel 02 Stundenlohnarbeiten

*Hinweis: 1. Hinweistext zu Titel 2*
STUNDENLOHNARBEITEN

1. Stundenverrechnungssätze

Vor Ausführung der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

#### Untertitel 02.01 Stundenverrechnungssätze

**02.01.0010 Facharbeiter**
Stundenverrechnungssatz für einen Facharbeiter.
Menge: 5,000 h

**02.01.0020 Helfer/-in**
Stundenverrechnungssatz für einen Helfer.
Menge: 5,000 h
